# Sensor de lluvia ajustable entre 3 y 25 mm, soporte de montaje de aluminio, modelo Mini-Clik "HUNTER"

- Propiedad del archivo: CYPE INGENIEROS, S.A.
- Formato: FIEBDC-3/2002
- Divisa: EUR
- Costes indirectos: 3.00 %
- IVA: 21.00 %

## I Instalaciones

### IU Urbanas

#### IUR Redes de riego

**IUR090** Ud Sensor de lluvia ajustable entre 3 y 25 mm, soporte de montaje de aluminio, modelo Mini-Clik "HUNTER".
Sensor de lluvia ajustable entre 3 y 25 mm, soporte de montaje de aluminio, modelo Mini-Clik "HUNTER", con cuerpo de plástico, estructura soporte de aluminio, interruptor de intensidad nominal 10,1 A y 8 m de cable, sólo apto para programadores de 125/230 V de corriente alterna. Incluso accesorios de montaje y conexión con el programador. Totalmente montado y conexionado.
Incluye: Montaje sobre una superficie exterior. Conexionado eléctrico con el programador. Ajuste de funcionamiento.
Criterio de medición de proyecto: Número de unidades previstas, según documentación gráfica de Proyecto.
Criterio de medición de obra: Se medirá el número de unidades realmente ejecutadas según especificaciones de Proyecto.

| Código | Ud | Descripción | Rendimiento | Precio | Importe |
|---|---|---|---|---|---|
| mt48hun400m | Ud | Sensor de lluvia ajustable entre 3 y 25 mm, soporte de montaje de aluminio, modelo Mini-Clik "HUNTER", con cuerpo de plástico, estructura soporte de aluminio, interruptor de intensidad nominal 10,1 A y 8 m de cable, sólo apto para programadores de 125/230 V de corriente alterna. (material) | 1.000 | 30.12 | 30.12 |
| mo003 | h | Oficial 1ª electricista. (mano de obra) | 0.162 | 18.13 | 2.94 |
| mo102 | h | Ayudante electricista. (mano de obra) | 0.162 | 16.40 | 2.66 |
| % | % | Costes directos complementarios | 2 % | 35.72 | 0.71 |
|  |  | Costes directos |  |  | 36.43 |
