# Aspersor emergente de turbina

- Propiedad del archivo: CYPE INGENIEROS, S.A.
- Formato: FIEBDC-3/2002
- Divisa: EUR
- Costes indirectos: 3.00 %
- IVA: 21.00 %

**IUR060** Ud Aspersor emergente de turbina, modelo I-20-6P-ADS "HUNTER", radio de 5,2 a 14,3 m, arco ajustable entre 40° y 360°, vástago de acero, caudal de 0,08 a 3,36 m³/h, intervalo de presiones recomendado de 2,1 a 4,8 bar, emergencia de 15 cm, altura total de 25 cm.
Aspersor emergente de turbina, modelo I-20-6P-ADS "HUNTER", radio de 5,2 a 14,3 m, arco ajustable entre 40° y 360°, vástago de acero, caudal de 0,08 a 3,36 m³/h, intervalo de presiones recomendado de 2,1 a 4,8 bar, emergencia de 15 cm, altura total de 25 cm, con engranaje lubricado por agua, rosca hembra de 3/4", válvula antidrenaje, filtro de gran superficie, ocho toberas intercambiables con ángulo de trayectoria de 25° y cuatro toberas intercambiables con ángulo de trayectoria de 13°. Incluso accesorios de conexión a la tubería de abastecimiento y distribución. Totalmente montado, conexionado y probado.
Incluye: Instalación en el terreno y conexión hidráulica a la tubería de abastecimiento y distribución. Limpieza hidráulica de la unidad. Ajuste del arco. Ajuste del alcance. Ajuste del caudal de agua. Realización de pruebas de servicio.
Criterio de medición de proyecto: Número de unidades previstas, según documentación gráfica de Proyecto.
Criterio de medición de obra: Se medirá el número de unidades realmente ejecutadas según especificaciones de Proyecto.

| Código | Ud | Descripción | Rendimiento | Precio | Importe |
|---|---|---|---|---|---|
| mt48hun040Dia | Ud | Aspersor emergente de turbina, modelo I-20-6P-ADS "HUNTER", radio de 5,2 a 14,3 m, arco ajustable entre 40° y 360°, vástago de acero, caudal de 0,08 a 3,36 m³/h, intervalo de presiones recomendado de 2,1 a 4,8 bar, emergencia de 15 cm, altura total de 25 cm, con engranaje lubricado por agua, rosca hembra de 3/4", válvula antidrenaje, filtro de gran superficie, ocho toberas intercambiables con ángulo de trayectoria de 25° y cuatro toberas intercambiables con ángulo de trayectoria de 13°. (material) | 1.000 | 43.14 | 43.14 |
| mt48hun510d | Ud | Codo articulado para unión de aspersor emergente a tubería secundaria, con roscas de 3/4", "HUNTER", compuesto por dos codos articulados y tubería de 30 cm de longitud. (material) | 1.000 | 3.10 | 3.10 |
| mt48hun520b | Ud | Te de PVC, con rosca de 3/4". (material) | 1.000 | 0.60 | 0.60 |
| mo008 | h | Oficial 1ª fontanero. (mano de obra) | 0.108 | 18.13 | 1.96 |
| mo107 | h | Ayudante fontanero. (mano de obra) | 0.108 | 16.40 | 1.77 |
| % | % | Costes directos complementarios | 2 % | 50.57 | 1.01 |
|  |  | Costes directos |  |  | 51.58 |
