# Programador electrónico para riego automático

- Propiedad del archivo: CYPE INGENIEROS, S.A.
- Formato: FIEBDC-3/2002
- Divisa: EUR
- Costes indirectos: 3.00 %
- IVA: 21.00 %

**IUR100** Ud Programador electrónico para riego automático, para 2 estaciones, con 3 programas y 4 arranques diarios por programa, montaje mural interior, con transformador 230/24 V exterior, modelo EC-201i-E "HUNTER".
Programador electrónico para riego automático, para 2 estaciones, con 3 programas y 4 arranques diarios por programa, montaje mural interior, con transformador 230/24 V exterior, modelo EC-201i-E "HUNTER", programación no volátil, tiempo de riego de 1 min a 4 h en incrementos de 1 min, con conexiones para sensores de lluvia, humedad, temperatura o viento. Incluso programación. Totalmente montado y conexionado.
Incluye: Instalación en la superficie de la pared. Conexionado eléctrico con las electroválvulas. Conexionado eléctrico con el transformador. Programación.
Criterio de medición de proyecto: Número de unidades previstas, según documentación gráfica de Proyecto.
Criterio de medición de obra: Se medirá el número de unidades realmente ejecutadas según especificaciones de Proyecto.

| Código | Ud | Descripción | Rendimiento | Precio | Importe |
|---|---|---|---|---|---|
| mt48hun600ga | Ud | Programador electrónico para riego automático, para 2 estaciones, con 3 programas y 4 arranques diarios por programa, montaje mural interior, con transformador 230/24 V exterior, modelo EC-201i-E "HUNTER", programación no volátil, tiempo de riego de 1 min a 4 h en incrementos de 1 min, con conexiones para sensores de lluvia, humedad, temperatura o viento. (material) | 1.000 | 57.92 | 57.92 |
| mo003 | h | Oficial 1ª electricista. (mano de obra) | 0.769 | 18.13 | 13.94 |
| mo102 | h | Ayudante electricista. (mano de obra) | 0.769 | 16.40 | 12.61 |
| % | % | Costes directos complementarios | 2 % | 84.47 | 1.69 |
|  |  | Costes directos |  |  | 86.16 |
