# Sistema centralizado de control

- Propiedad del archivo: CYPE INGENIEROS, S.A.
- Formato: FIEBDC-3/2002
- Divisa: EUR
- Costes indirectos: 3.00 %
- IVA: 21.00 %

**IUR105** Ud Sistema centralizado de control, IMMS "HUNTER", para red de programadores de riego, formado por software para PC, para control centralizado de hasta 100 zonas de riego y 100 programadores por zona, modelo IMMS-CD, unidad central de conexión fija, para comunicación vía cable entre el PC y la unidad principal, modelo IMMS-CCC-E, sensor de caudal, modelo Flow-Clik-IMMS "HUNTER", unidad principal con comunicación vía cable con la unidad central, modelo IMMS-SI-HW-E, unidades secundarias con comunicación vía cable con las otras unidades y con los programadores, modelo IMMS-CI-HW-E, cable de comunicación, modelo GCBL, bajo tubo protector de polietileno de doble pared y cable de comunicación, modelo GCBL, bajo tubo protector de PVC rígido, blindado.
Sistema centralizado de control, IMMS "HUNTER", para red de programadores de riego, formado por software para PC, para control centralizado de hasta 100 zonas de riego y 100 programadores por zona, modelo IMMS-CD, unidad central de conexión fija, para comunicación vía cable entre el PC y la unidad principal, modelo IMMS-CCC-E, sensor de caudal, modelo Flow-Clik-IMMS "HUNTER", unidad principal con comunicación vía cable con la unidad central, modelo IMMS-SI-HW-E, unidades secundarias con comunicación vía cable con las otras unidades y con los programadores, modelo IMMS-CI-HW-E, cable de comunicación, modelo GCBL, bajo tubo protector de polietileno de doble pared, colocado sobre lecho de arena de 10 cm de espesor, debidamente compactada y nivelada con pisón vibrante de guiado manual, relleno lateral compactando hasta los riñones y posterior relleno con la misma arena hasta 10 cm por encima de la generatriz superior de la tubería, sin incluir la excavación ni el posterior relleno principal de las zanjas y cable de comunicación, modelo GCBL, bajo tubo protector de PVC rígido, blindado. Totalmente montado y conexionado.
Incluye: Replanteo y trazado de la línea. Eliminación de las tierras sueltas del fondo de la excavación. Vertido de arena en el fondo de la excavación. Colocación del tubo en la zanja. Tendido de cables. Ejecución del relleno envolvente. Instalación del software para control centralizado en el PC. Instalación de la unidad central de comunicación. Instalación de la unidad principal. Instalación de las unidades secundarias. Conexionado. Prueba de funcionamiento de todo el sistema.
Criterio de medición de proyecto: Número de unidades previstas, según documentación gráfica de Proyecto.
Criterio de medición de obra: Se medirá el número de unidades realmente ejecutadas según especificaciones de Proyecto.

| Código | Ud | Descripción | Rendimiento | Precio | Importe |
|---|---|---|---|---|---|
| mt48hun700d | Ud | Software para PC, para control centralizado de hasta 100 zonas de riego y 100 programadores por zona, modelo IMMS-CD "HUNTER", con las siguientes funcionalidades: modificación de las programaciones en tiempo real en función de las variaciones climáticas diarias, de la temporada o de las previsiones meteorológicas, parada automática de todos los sistemas cuando llueve o bien parada manual, aumento del riego durante los días de altas temperaturas, cómputo del consumo de agua, aviso de fallo de funcionamiento del riego (por rotura de tubería o vandalismo), reprogramación de los programadores locales, comunicación con los sensores y obtención de informes. (material) | 1.000 | 4298.94 | 4298.94 |
| mt48hun710d | Ud | Unidad central de conexión fija, para comunicación vía cable entre el PC y la unidad principal, modelo IMMS-CCC-E "HUNTER", alimentación a 24 Vca. (material) | 1.000 | 487.72 | 487.72 |
| mt48hun720k | Ud | Unidad principal con comunicación vía cable con la unidad central, modelo IMMS-SI-HW-E "HUNTER", para un máximo de 100 programadores por unidad, alimentación a 230 V. (material) | 1.000 | 1025.71 | 1025.71 |
| mt48hun730d | Ud | Unidad secundaria con comunicación vía cable con el programador, modelo IMMS-CI-HW-E "HUNTER", alimentación a 230 V. (material) | 11.000 | 427.38 | 4701.18 |
| mt48hun770d | Ud | Sensor de caudal, modelo Flow-Clik-IMMS "HUNTER", interruptor de intensidad nominal 2 A y 24 V de corriente alterna. (material) | 1.000 | 211.18 | 211.18 |
| mt01ara010 | m³ | Arena de 0 a 5 mm de diámetro. (material) | 83.000 | 12.10 | 1004.30 |
| mt35aia080aa | m | Tubo curvable, suministrado en rollo, de polietileno de doble pared (interior lisa y exterior corrugada), de color naranja, de 40 mm de diámetro nominal, para canalización enterrada, resistencia a la compresión 250 N, con grado de protección IP549 según UNE 20324. Según UNE-EN 61386-1, UNE-EN 61386-22 y UNE-EN 50086-2-4. (material) | 1000.000 | 0.87 | 870.00 |
| mt35aia090aa | m | Tubo rígido de PVC, roscable, curvable en caliente, de color negro, de 16 mm de diámetro nominal, para canalización fija en superficie. Resistencia a la compresión 1250 N, resistencia al impacto 2 julios, temperatura de trabajo -5°C hasta 60°C, con grado de protección IP547 según UNE 20324, propiedades eléctricas: aislante, no propagador de la llama. Según UNE-EN 61386-1, UNE-EN 61386-22 y UNE-EN 60423. Incluso abrazaderas, elementos de sujeción y accesorios (curvas, manguitos, tes, codos y curvas flexibles). (material) | 10.000 | 0.84 | 8.40 |
| mt48hun715d | m | Cable de comunicación, modelo GCBL "HUNTER", de 2 pares, con cable de puesta a tierra. (material) | 1010.000 | 3.18 | 3211.80 |
| mo020 | h | Oficial 1ª construcción. (mano de obra) | 89.391 | 17.54 | 1567.92 |
| mo113 | h | Peón ordinario construcción. (mano de obra) | 89.391 | 16.16 | 1444.56 |
| mo003 | h | Oficial 1ª electricista. (mano de obra) | 6.785 | 18.13 | 123.01 |
| mo102 | h | Ayudante electricista. (mano de obra) | 4.750 | 16.40 | 77.90 |
| mo040 | h | Oficial 1ª jardinero. (mano de obra) | 1.077 | 17.54 | 18.89 |
| mo086 | h | Ayudante jardinero. (mano de obra) | 0.754 | 16.43 | 12.39 |
| % | % | Costes directos complementarios | 2 % | 19063.90 | 381.28 |
|  |  | Costes directos |  |  | 19445.18 |
