# Difusor aéreo, modelo PS-00-10A "HUNTER", radio de 3 m, arco ajustable entre 1° y 360°, caudal de 0,05 a 0,55 m³/h, intervalo de presiones recomendado de 1,4 a 2,8 bar, altura total de 11 cm

- Propiedad del archivo: CYPE INGENIEROS, S.A.
- Formato: FIEBDC-3/2002
- Divisa: EUR
- Costes indirectos: 3.00 %
- IVA: 21.00 %

**URE025** Ud Difusor aéreo, modelo PS-00-10A "HUNTER", radio de 3 m, arco ajustable entre 1° y 360°, caudal de 0,05 a 0,55 m³/h, intervalo de presiones recomendado de 1,4 a 2,8 bar, altura total de 11 cm.
Suministro e instalación de difusor aéreo, modelo PS-00-10A "HUNTER", radio de 3 m, arco ajustable entre 1° y 360°, caudal de 0,05 a 0,55 m³/h, intervalo de presiones recomendado de 1,4 a 2,8 bar, altura total de 11 cm, con rosca hembra de 1/2" y filtro de gran superficie. Incluso accesorios de conexión a la tubería de abastecimiento y distribución. Totalmente montado, conexionado y probado.
Incluye: Instalación en el terreno y conexión hidráulica a la tubería de abastecimiento y distribución. Limpieza hidráulica de la unidad. Ajuste del arco. Ajuste del caudal de agua. Realización de pruebas de servicio.
Criterio de medición de proyecto: Número de unidades previstas, según documentación gráfica de Proyecto.
Criterio de medición de obra: Se medirá el número de unidades realmente ejecutadas según especificaciones de Proyecto.

| Código | Ud | Descripción | Rendimiento | Precio | Importe |
|---|---|---|---|---|---|
| mt48hun100maa | Ud | Difusor aéreo, modelo PS-00-10A "HUNTER", radio de 3 m, arco ajustable entre 1° y 360°, caudal de 0,05 a 0,55 m³/h, intervalo de presiones recomendado de 1,4 a 2,8 bar, altura total de 11 cm, con rosca hembra de 1/2" y filtro de gran superficie. (material) | 1.000 | 3.15 | 3.15 |
| mt48hun500b | Ud | Abrazadera y soporte para aspersores y difusores aéreos, "HUNTER". (material) | 1.000 | 3.76 | 3.76 |
| mt48hun520a | Ud | Te de PVC, con rosca de 1/2". (material) | 1.000 | 0.50 | 0.50 |
| mt48hun515a | Ud | Tubería de PVC con rosca de 1/2", de 30 cm de longitud. (material) | 1.000 | 0.70 | 0.70 |
| mo008 | h | Oficial 1ª fontanero. (mano de obra) | 0.101 | 18.13 | 1.83 |
| mo107 | h | Ayudante fontanero. (mano de obra) | 0.101 | 16.40 | 1.66 |
| % | % | Costes directos complementarios | 2 % | 11.60 | 0.23 |
|  |  | Costes directos |  |  | 11.83 |
