# Inundador regulable, modelo AFB "HUNTER", caudal regulable con tornillo entre 0,057 y 0,456 m³/h

- Propiedad del archivo: CYPE INGENIEROS, S.A.
- Formato: FIEBDC-3/2002
- Divisa: EUR
- Costes indirectos: 3.00 %
- IVA: 21.00 %

**URE030** Ud Inundador regulable, modelo AFB "HUNTER", caudal regulable con tornillo entre 0,057 y 0,456 m³/h.
Suministro e instalación de inundador regulable, modelo AFB "HUNTER", caudal regulable con tornillo entre 0,057 y 0,456 m³/h, con rosca hembra de 1/2". Incluso accesorios de conexión a la tubería de abastecimiento y distribución. Totalmente montado, conexionado y probado.
Incluye: Instalación en el terreno y conexión hidráulica a la tubería de abastecimiento y distribución. Limpieza hidráulica de la unidad. Ajuste del caudal de agua. Realización de pruebas de servicio.
Criterio de medición de proyecto: Número de unidades previstas, según documentación gráfica de Proyecto.
Criterio de medición de obra: Se medirá el número de unidades realmente ejecutadas según especificaciones de Proyecto.

| Código | Ud | Descripción | Rendimiento | Precio | Importe |
|---|---|---|---|---|---|
| mt48hun250b | Ud | Inundador regulable, modelo AFB "HUNTER", caudal regulable con tornillo entre 0,057 y 0,456 m³/h, con rosca hembra de 1/2". (material) | 1.000 | 2.70 | 2.70 |
| mt48hun520a | Ud | Te de PVC, con rosca de 1/2". (material) | 1.000 | 0.50 | 0.50 |
| mt48hun515a | Ud | Tubería de PVC con rosca de 1/2", de 30 cm de longitud. (material) | 1.000 | 0.70 | 0.70 |
| mo008 | h | Oficial 1ª fontanero. (mano de obra) | 0.101 | 18.13 | 1.83 |
| mo107 | h | Ayudante fontanero. (mano de obra) | 0.101 | 16.40 | 1.66 |
| % | % | Costes directos complementarios | 2 % | 7.39 | 0.15 |
|  |  | Costes directos |  |  | 7.54 |
