# Electroválvula de PVC

- Propiedad del archivo: CYPE INGENIEROS, S.A.
- Formato: FIEBDC-3/2002
- Divisa: EUR
- Costes indirectos: 3.00 %
- IVA: 21.00 %

**URM010** Ud Electroválvula de PVC, con conexiones roscadas de 1" de diámetro, caudal de 0,23 a 6,81 m³/h, presión de 1,38 a 10,34 bar, alimentación del solenoide a 24 Vca, modelo SRV-100G-B "HUNTER", con arqueta de plástico provista de tapa.
Electroválvula de PVC, con conexiones roscadas de 1" de diámetro, caudal de 0,23 a 6,81 m³/h, presión de 1,38 a 10,34 bar, alimentación del solenoide a 24 Vca, modelo SRV-100G-B "HUNTER", cuerpo en línea, con posibilidad de apertura manual, con arqueta de plástico provista de tapa. Incluso accesorios de conexión a la tubería de abastecimiento y distribución, excavación y relleno posterior. Totalmente montada y conexionada.
Incluye: Replanteo de la arqueta. Excavación con medios manuales. Colocación de la arqueta prefabricada. Alojamiento de la electroválvula. Realización de conexiones hidráulicas de la electroválvula a la tubería de abastecimiento y distribución. Conexión eléctrica con el cable de alimentación.
Criterio de medición de proyecto: Número de unidades previstas, según documentación gráfica de Proyecto.
Criterio de medición de obra: Se medirá el número de unidades realmente ejecutadas según especificaciones de Proyecto.

| Código | Ud | Descripción | Rendimiento | Precio | Importe |
|---|---|---|---|---|---|
| mt48hun300q | Ud | Electroválvula de PVC, con conexiones roscadas de 1" de diámetro, caudal de 0,23 a 6,81 m³/h, presión de 1,38 a 10,34 bar, alimentación del solenoide a 24 Vca, modelo SRV-100G-B "HUNTER", cuerpo en línea, con posibilidad de apertura manual. (material) | 1.000 | 17.90 | 17.90 |
| mt48wwg010a | Ud | Arqueta de plástico, con tapa y sin fondo, de 30x30x30 cm, para alojamiento de válvulas en sistemas de riego. (material) | 1.000 | 30.71 | 30.71 |
| mo008 | h | Oficial 1ª fontanero. (mano de obra) | 0.201 | 18.13 | 3.64 |
| mo107 | h | Ayudante fontanero. (mano de obra) | 0.201 | 16.40 | 3.30 |
| mo003 | h | Oficial 1ª electricista. (mano de obra) | 0.101 | 18.13 | 1.83 |
| % | % | Costes directos complementarios | 2 % | 57.38 | 1.15 |
|  |  | Costes directos |  |  | 58.53 |
